# Sanierung Turn- und Schwimmhalle Schwarzenfeld
Angebotsaufforderung (GAEB 90, DA83)
Währung: EUR
Auftraggeber: Markt Schwarzenfeld

## Angebotsanfrage Tischlerarb./Prallwände
Datum: 16.01.26

### 1 329_Tischlerarbeiten - Prallwände

*Hinweis*
Baubeschreibung

Instandsetzung der Zweifachsporthalle "TUS
Schwarzenfeld"

Der Markt Schwarzenfeld saniert ab Juni 2025 die
Zweifachturnhalle.

1. Baugrundstück:
An der Bahnhofstraße im Schulzentrum von Schwarzenfeld
direkt über dem neu
sanierten Hallenbad.

2. Zufahrt :
Das Baugrundstück ist über die Bahnhofstraße frei
erreichbar;
über FFW-Zufahrt zur Schwimmhalle.

3. Instandsetzung der Zweifachturnhalle
In der Sporthalle werden folgende Arbeiten ausgeführt:

- Erneuerung des Sportbodens (Rückbau des bestehenden
Sportbodens
 ist bereits erfolgt).
-  Die alte Betondecke bleibt bestehen.
 Diese dient dann als neue Grundlage für den Aufbau des
neuen
 Sportbodens

Bodenaufbau: - Rohdecke
   - Bitumenabdichtung 4 mm
   - Ausgleichsschüttung im Mittel 30 mm
   - Wärmedämmung 50 mm
   - Sportboden 38 mm
   -  Oberbelag 4 mm

Des Weiteren ist vorgesehen, sämtliche
Sportgeräteeinrichtungen zu sanieren und Instand zu
setzen.
Die E-Technik wird bezüglich Brandschutz und
Beschallung auf den neuesten Stand gebracht.
Aufschaltung auf Brandmeldezentrale.
Die Hallenumfassungswände erhalten neue Prallwände.

4. Umfang der Leistungen dieses LV`s
- Holzprallwände mit Kraftabbau
- Wandverkleidungen ballwurfsicher
- Akustikdämmung, Rieselschutz
- Multiplexplatten

5. Baustraße - Baustelleneinrichtungsflächen :
Anfahrt erfolgt über den Parkplatz zur Schwimmhalle,
Als Außenanlagenfläche kann der Bereich vor dem
Haupteingang der Sporthalle mit einer Fläche von ca.
100 m2 genutzt werden.

6. Bauzeit:
    - Beginn der Arbeiten : Mai 2026
    -  Ende der Bauarbeiten Ihres Gewerks : Juni 2026
  Restarbeiten und Übergabe der fertigen Halle:
30.09.2026

7. Sonstiges :
Unklarheiten z.LV können über die Aumass Plattform
angefragt werden.

Die beteiligten Firmen sind verpflichtet, weitestgehend
lärm- und staubfrei zu arbeiten und Rücksicht auf die
Nachbarschaft zu nehmen. Der Schulbetrieb, der direkt
angrenzenden Grund- und Hauptschule darf nicht
beeinträchtigt werden; ebenso der vor der
Baustellenzufahrt stattfindende Bus- und Fahrverkehr.
Ebenso dürfen Zufahrts- und Anfahrts- und
Feuerwehrzufahrtsflächen nicht verstellt werden.
Der Schulbetrieb der angrenzenden Schulen sowie der
Pausenhof dürfen nicht beeinträchtigt werden.
Störende Baumaßnahmen sind mit der Schulleitung
abzustimmen.

Sämtliche Maßnahmen sind mit der Bauleitung
abzusprechen.
Außer den ausgewiesenen Baustelleneinrichtungs- und
Lagerflächen dürfen die sonstigen bestehenden
Parkflächen nicht herangezogen werden.

*Hinweis*
Bauliche Voraussetzungen
-  Maximale Ausbauhöhe:  2740 mm
-  Maximale Konstruktionstiefe:  150 mm
-  Wanduntergrund:  Altes Ziegelmauerwerk /
Porenbeton

Der Wanduntergrund ist bauseits nach DIN 18202,
Tabelle 3, Zeile 5, hergestellt.

*Hinweis*
Grundsätzlich
Grundsätzlich gilt bei allen LV-Positionen:
Herstellen, Liefern und Montieren der beschriebenen
Leistung.
Ausnahmen werden im Einzelbeschrieb erwähnt.
Alle geforderten Prüfzeugnisse, Zulassungen und
Übereinstimmungszertifikate
müssen mit dem Angebot eingereicht werden.

*Hinweis*
Eintragungen
Alle Eintragungen müssen entsprechend den KEVM (B) BB
bzw. EVM (B)
BwB/E vollständig, prüffähig und zweifelsfrei sein.

Aufgrund der aktuellen Rechtsprechung (VOB/A bzw.
vorgenannter KEVM)
können Angebote ausgeschlossen werden, wenn unter
anderem
-  Preisangaben fehlen
-  Unterschriften nicht oder an unrichtiger Stelle
geleistet wurden
-  Verdingungsunterlagen geändert wurden
-  Fabrikat- bzw. Typenbezeichnungen fehlen
-  Nachweise fehlen, unvollständig oder widersprüchlich
sind.

*Hinweis*
Ausführungsunterlagen
Für die im Leistungsverzeichnis (LVZ) beschriebenen
Arbeiten gelten
(ohne Anspruch auf die Reihenfolge) die nachstehend
aufgeführten Normen
(in der jeweils aktuellen Fassung), Richtlinien,
Verordnungen etc..

-  VOB, Teil A-C  Verdingungsordnung für
Bauleistungen
-  DIN 18032, Teil 1-7 Hallen für Turnen, Spiele und
Mehrzwecknutzung
-  DIN 18032 Teil 3  Prüfung der Ballwurfsicherheit,
Kategorie W3
-  Richtlinien der Bundesunfallkasse BUK für den Bau
und die Ausrüstung von
 Schulsporthallen  GUV SR 2001, GUV Nr.16.3.
-  VV_TB  Verwaltungsvorschrift technische
Baustoffe
-  DIN 4102, Teil 1-5  Brandverhalten von Baustoffen
und Bauteilen
-  DIN EN 13501-1  Brandverhalten von Baustoffen
-  DIN EN 16733 Glimmverhalten von Baustoffen
-  DIN 1055  Lastannahmen für Bauten
-  DIN 18202  Toleranzen im Hochbau
-  DIN 18355  Tischlerarbeiten
-  DIN 58125  Schulbau
-  DIN EN 13986  Holzwerkstoffe zur Verwendung im
Bauwesen

*Hinweis*
Raumklima
Das Klima ist während und nach der Montage der
Prallwand, um die
Funktion, Gebrauchseigenschaften und Haltbarkeit auf
Dauer zu
gewährleisten, ca. 17° Celsius und ca. 55% relative
Luftfeuchtigkeit.
In der DIN V 18 032 - 2, 2001 - 0.4 wird unter Punkt 2

"Normative Verweisungen" hier die DIN 50014 Normklimate
zitiert.

*Hinweis*
Vorbereitende Maßnahmen
Vor Aufnahme der Auftragsvorbereitung ist durch den
Bieter ein
eigenverantwortliches Aufmaß zu nehmen. Bauseits werden
hierzu
an allen Öffnungen bzw. Messhilfspunkten verbindliche
Meterrisse
angebracht. Diese sind zu überprüfen und bei
Unstimmigkeiten mit
der örtlichen Bauleitung auf Verbindlichkeit
festzulegen.
Durch Erstellen eines Schnurgerüstes sind
Maßtoleranzen,
die außerhalb der zu beanspruchenden Norm liegen,
festzustellen
und Abweichungen unverzüglich / sofort anzuzeigen. Für
den Ausgleich
ist, soweit dieser nicht bauseits bis zur Aufnahme der
Montageleistung
erfolgt, ein Nachtragsangebot einzureichen.
Die Beauftragung durch den Bauherren muss spätestens
bei Montagebeginn
vorliegen.

*Hinweis*
Abrechnung
Bei der Abrechnung gilt die ATV Tischlerarbeiten DIN
18355,
aktuelle Fassung, gem. VOB/C.

*Hinweis*
Einverständniserklärung
Mit der Angebotsabgabe sind alle aufgeführten
Positionen entsprechend der
Leistungsanforderung mit Preisangaben zu versehen.

Im Zuge der Angebotsprüfung hat der Bieter
Einzelreferenzen mit
vergleichbarer Bauaufgabe vorzulegen, gemäß VOB/A §
6,3.
Hier sind Objekte zu benennen, die auf den Namen des
Bieters und dessen
Rechnung ausgeführt wurden.
Der Bauherr / Auftraggeber behält sich vor, die
Auftragsentscheidung von der
Überprüfung von Referenzobjekten abhängig zu machen.

Angebote, die den ausgeschriebenen Qualitätsstandard
nicht erfüllen, können
von der Wertung ausgeschlossen werden.

Mit der Anerkennung der Vertragsgrundlagen erklärt der
Bieter sein Einverständnis.

____________________________________
Ort und Datum

____________________________________
rechtsverbindliche Unterschrift und Stempel

#### 1.1 Baustelleneinrichtung, Planung

**1.1.1 Baustelle einrichten**
Baustelle einrichten
Einrichten der Baustelle mit erforderlichen Maschinen
und Werkzeugen
sowie Räumen und besenreines Verlassen der Baustelle
nach Beendigung
der Arbeiten.
Menge: 1,000 psch

**1.1.2 Gerüstarbeiten**
Gerüstarbeiten
Zulage für Gerüststellung bis zu einer Arbeitshöhe von
+ 2740 mm
über OKRFB, für die Dauer der Montagezeit.

Gerüste als Fahrgerüste, Flächengerüste oder
Hebebühnen, entsprechend der jeweiligen Bauaufgabe
unter Beachtung der Unfallverhütungsvorschriften bzw.
Auflagen der Berufsgenossenschaft.

Abrechnungseinheit: 1 Stück Gerüstkosten für die
gesamten Montagearbeiten
  dieses Gewerkes als Pauschale.
Menge: 1,000 psch

**1.1.3 Erschwerter Materialtransport**
Erschwerter Materialtransport
Zulage für erschwerten Materialtransport
Der Materialtransport erfolgt durch eine Außentüre
sowie über
eine Innentreppe in das 1. OG.
Menge: 1,000 psch

**1.1.4 Werkplanung**
Werkplanung

Werkplanung und technische Bearbeitung bestehend aus:

-  Ausführungsgespräch mit Festlegung des genauen
Leistungsumfanges
 vor Planungsbeginn an der Baustelle
-  Aufmass mit den Festlegungen des
Ausführungsgespräches
-  Erstellung von prüffähigen Fertigungs- und
Montagezeichnungen, zur
 Genehmigung durch den Architekten, bzw. Auftraggeber
 bestehend aus:
 -  Zeichnerischen Darstellung und Bemaßung aller
Wandansichten mit
  allen Ausbauelementen im Maßstab 1 : 50
 - Zeichnerischen Darstellung und Bemaßung aller
Prallwandkonstruktionen
  und deren Aufbauten als Horizontal- und
Vertikalschnitte im Maßstab 1 : 5
 - Zeichnerischen Darstellung und Bemaßung aller
Ausbauelemente,
  Bauteile und Anschlusspunkte als Horizontal- und
Vertikalschnitte im
  Maßstab 1:5
 - Ausführliche Beschreibung der dargestellten
Zeichnungen sowie der
  Konstruktionen und deren Aufbauten
 - Ausführliche Benennung der zur Ausführung kommenden
Bauelemente
  mit Fabrikatsbezeichnungen der Einzelprodukte
-  Vorlage als 2-facher Plansatz beim Architekten / der
Behörde
-  ggf. Korrektur bis zur endgültigen Planfreigabe
sowie nachgehende
 Wiedervorlage eines 2-fachen Plansatzes beim
Architekten oder der
 Behörde
-  Vorlage eines 2-fachen Plansatzes der letztendlich
ausgeführten
 Konstruktionen beim Architekten / der Behörde in
Papierform und zusätzlich
 in digitaler Form
Menge: 1,000 psch

**1.1.5 Einweisung und Dokumentationsunterlagen**
Einweisung und Dokumentationsunterlagen

Einweisung:
Die Einweisung umfasst die vollumfängliche und
detaillierte Erläuterung
und Demonstration aller vom AN eingebauten beweglichen
Einbauteile.
Ebenso bedarf es der mündlichen Pflege- und
Reinigungsanleitung der
Wandbekleidungspaneelen und sonstiger
reinigungsbedürftiger Materialien.
Die Einweisung hat nach besonderer Terminvereinbarung
mit dem
AG und Nutzer stattzufinden.

Dokumentation:
Die Dokumentation ist stückweise dem Bauablauf folgend
zu übergeben
und am Ende der Baumaßnahme nochmals gesammelt
zusammenzustellen.
Die Dokumentation ist in Stehordnern mit sinnvoller
Ordnerstsruktur,
Inhaltsverzeichnis und Übersicht nach Abstimmung bzw.
Vorgabe des
AG / Nutzers in 3-facher Ausführung zu übergeben.

Unterlagen bestehend aus:
-  Technische Unterlagen inkl. aller Pläne und
Nachweise
-  Alle im LV geforderten Prüfzeugnisse
-  Nachweise und Berechnungen zum Schall-, Wärme- und
Brandschutz
-  Statische Berechnungen
-  Produktdatenblätter
-  Allg. bauaufsichtliche Zulassungen
-  Allg. bauaufsichtliche Prüfzeugnisse
-  Übereinstimmungszertifikate
-  Eignungsnachweise
-  Errichterbescheinigungen
-  Fachbauleitererklärung
-  Werk- und Montagepläne, ausgeführter Stand
-  Fugen- und Verlegepläne
-  Revisionsunterlagen
-  Pflege-, Reinigungs und Wartungsanleitungen
-  Wartungsplan für alle zu wartenden Einbauelemente
-  Bedienungsanleitungen
-  Einweisungsprotokoll
-  u.ä. leistungsspezifische Unterlagen
für alle in diesem LV erfassten Leistungen und Gewerke,
gegliedert nach
Bauteilen.
Menge: 1,000 psch

#### 1.2 Holzprallwände

*Hinweis*
Anforderungen an Holzprallwände
-  Kraftabbau (KA) > 60% nach DIN 18032, Teil 7,
aktuelle Ausgabe
-  Ballwurfsicherheit nach DIN 18032, Teil 7 bzw. Teil
3; Ausgabe 2023-12,
 Kategorie W3.

Für alle angebotenen Systeme (mit und ohne Kraftabbau)
müssen Prüfzeugnisse beigelegt werden;
Konformitätsnachweise werden nicht bewertet.

Nachzuweisen sind u.a.:
-  Material der ausgeschriebenen Verkleidungspaneele
 (mit und ohne der ausgeschriebenen Perforierung)
-  Modulmaß der Verkleidungspaneele  +/- 15 %
-  Dicke der Verkleidungspaneele
-  Gesamteinbautiefe bis bauseit. Wanduntergrund
(Hallenrohwand)
-  Ballwurfsicherheit nach DIN 18 032, Teil 7, bzw.
Teil 3; Ausgabe 2023-12,
 Kategorie W3.
-  Stehende Prüfung; Liegende Prüfungen sind nicht
gleichwertig und werden
 nicht gewertet, da Sie dem eingebauten Zustand nicht
gerecht werden.

-  Emissionsprüfung:
 Da es sich hier um eine Schulturnhalle handelt, forder
der Nutzer zusätzlich
 zur handelsüblichen CE-Kennzeichnung des
Plattenmaterials eine
 Emissionsprüfung.
 Grundlage zur Beurteilung sind die Zulassungsgrundsätz
zur
 gesundheitlichen Bewertung von Bauprodukten in
Innenräumen nach dem
 AgBB-Bewertungsschema.

 Für das Gesamtsystem Wandbekleidungsplatten, das heißt
Unterkonstruktion, Trägerplatte, Furnier, Leim, einschließlich
der verwendeten
 Lackierung ist der Nachweis zur Eignung für die
Verwendung in
 Innenräumen zu belegen.
 Der Nachweis ist durch einen neutralen Prüfbericht
durch eines vom DIBT
 (Deutsches Institut für Bautechnik) zugelassenen
Prüfinstitutes zu erbringen.
 Grundlage zur Beurteilung sind die Zulassungsgrundsätz
zur gesundheitlichen Bewertung von Bauprodukten in Innenräumen nach
dem
 AgBB-Bewertungsschema.
 Die Prüfberichte müssen auf Grundlage der DIN EN 16516
erstellt sein,
 welche seit Januar 2018 gültig ist, bzw. im
AgBB-Bewertungsschema
 ab August 2018 umgesetzt wurde. Der Nachweis ist bei
Angebotsabgabe
 beizubringen.

-  Akustische Anforderungen
 Für alle Anforderungen sind Prüfnachweise beizufügen.
 Diese müssen die ausgeschriebene Akustikplatte
beinhalten.

-  Mindeststärke Stahlunterkonstruktion (alle Lagen) >
1,5 mm

Alle Prüfzeugnisse / Prüfnachweise müssen die im
Leistungstext beschriebenen
Kriterien ausnahmslos erfüllen und sind mit der
Angebotsabgabe einzureichen.

**1.2.1 Wandverkleidung mit Kraftabbau > 60 % KT 150 mm (Außenlängswand)**
Wandverkleidung mit Kraftabbau > 60% KT 150 mm
(Außenlängswand)
Lieferung und Montage einer flächenelastischen
Prallwand-Unterkonstruktion mit Kraftabbau > 60%, nach
DIN 18032, Teil 7 aktuelle Ausgabe, bzw. Teil 3,
Ausgabe 2023-12, Kategorie W3.

Gesamtwandaufbau: 150 mm
Einbauhöhe:  von OKFFB bis 2600 mm

Technische Vorgaben als Richtqualität

System als kraftschlüssige Konstruktion bestehend aus:

Wandverkleidungsbelag:  (Abrechnung in. sep. Pos)
Schraub- / Schwinglattung: Material und Achsabstand
gem. Prüfzeugnis
  (Profildicke > 18 mm)
Traglattung:  Material und Achsabstand gem.
Prüfzeugnis
Aufständerung:  für Einbautiefe 150 mm,
  Achsabstand gem. Prüfzeugnis
Befestigungswinkel:  Abmessung und
Befestigungsabstände
  gem. Prüfzeugnis
Bei event. Verwendung
von Metallprofilen:  Materialdicke mind. 1,5 mm

Oder gleichwertige Prallwandsysteme mit Prüfzeugnis für
folgende Belagsarten:

a)  Multiplexplatte, geschlossen

 Fabrikat:  '........................................'
  (vom Bieter einzutragen)

 Typ:  '........................................'
  (vom Bieter einzutragen)

 Prüfzeugnis-Nr.:
'........................................'
  (vom Bieter einzutragen)

b)  dto mit Rundlochung, analog der ausgeschriebenen
Akustikkomponente

 Fabrikat:  '........................................'
  (vom Bieter einzutragen)

 Typ:  '........................................'
  (vom Bieter einzutragen)

 Prüfzeugnis-Nr.:
'........................................'
  (vom Bieter einzutragen)

Dem Angebot sind für alle Belagsvarianten Kopien der
Prüfzeugnisse beizufügen.
Menge: 95,000 m2

**1.2.2 Wandverkleidung mit Kraftabbau > 60 % KT 130 mm (Innenlängswand + Stirnwände)**
Wandverkleidung mit Kraftabbau > 60% KT 130 mm
(Innenlängswand + Stirnwände)
Lieferung und Montage einer flächenelastischen
Prallwand-Unterkonstruktion mit Kraftabbau > 60%,
nach DIN 18032, Teil 7 aktuelle Ausgabe, bzw. Teil 3,
Ausgabe 2023-12, Kategorie W3.

Gesamtwandaufbau:  130 mm
Einbauhöhe:  von OKFFB bis  2600 mm

Technische Vorgaben als Richtqualität

System als kraftschlüssige Konstruktion bestehend aus:

Wandverkleidungsbelag:  (Abrechnung in. sep. Pos.)
Schraub- / Schwinglattung:  Material und Achsabstand
gem. Prüfzeugnis
  (Profildicke > 18 mm)
Traglattung:  Material und Achsabstand gem.
Prüfzeugnis
Aufständerung:  für Einbautiefe 130 mm,
  Achsabstand gem. Prüfzeugnis
Befestigungswinkel:  Abmessung und
Befestigungsabstände
  gem. Prüfzeugnis
Bei evtl. Verwendung
von Metallprofilen:  Materialdicke mind. 1,5 mm

Oder gleichwertige Prallwandsysteme mit Prüfzeugnis für
folgende Belagsarten:

a)  Multiplexplatte, geschlossen

 Fabrikat:  '........................................'
  (vom Bieter einzutragen)

 Typ:  '........................................'
  (vom Bieter einzutragen)

 Prüfzeugnis-Nr.:
'........................................'
  (vom Bieter einzutragen)

b)  dto mit Rundlochung, analog der ausgeschriebenen
Akustikkomponente

 Fabrikat:  '........................................'

  (vom Bieter einzutragen)

 Typ:  '........................................'
  (vom Bieter einzutragen)

 Prüfzeugnis-Nr.:
'........................................'
  (vom Bieter einzutragen)

Dem Angebot sind für alle Belagsvarianten Kopien der
Prüfzeugnisse beizufügen.
Menge: 130,000 m2

**1.2.3 Wandverkleidung ballwurfsicher KT 50 mm (Bereich Nischenrückwände)**
Wandverkleidung ballwurfsicher KT 50 mm
(Bereich Nischenrückwände)
Lieferung und Montage einer ballwurfsicheren
Unterkonstruktion.
Ballwurfsicherheit nach DIN 18 032, Teil 7 bzw. Teil 3,
Ausgabe 2023-12 Kategorie W3.

Gesamtwandaufbau:  50 mm
Einbauhöhe:  von OKFFB bis 2600 mm

Technische Vorgaben als Richtqualität

System als kraftschlüssige Konstruktion bestehend aus:

Wandverkleidungsbelag:  (Abrechnung in. sep. Pos.)
Schraub / Traglattung:  Material und Achsabstand gem.
Prüfzeugnis
  (Profildicke > 18 mm)
Befestigungswinkel:  Abmessung und
Befestigungsabstände
  gem. Prüfzeugnis

Bei evtl. Verwendung von Metallprofilen: Materialdicke
mind. 1,5 mm
Oder gleichwertige ballwurfsichere Systeme mit
Prüfzeugnis für folgende Belagsarten:

a)  Multiplexplatte, geschlossen

 Fabrikat:  '........................................'

  (vom Bieter einzutragen)

 Typ:  '........................................'
  (vom Bieter einzutragen)

 Prüfzeugnis-Nr.:
'........................................'
  (vom Bieter einzutragen)

b) dto mit Rundlochung, analog der ausgeschriebenen
Akustikkomponente

 Fabrikat:  '........................................'
  (vom Bieter einzutragen)

 Typ:  '........................................'
  (vom Bieter einzutragen)

 Prüfzeugnis-Nr.:
'........................................'
  (vom Bieter einzutragen)

Dem Angebot sind für alle Belagsvarianten Kopien der
Prüfzeugnisse beizufügen.
Menge: 25,000 m2

**1.2.4 Zulage UK für Befestigung an altem Mauerwerk**
Zulage UK für Befestigung an altem Mauerwerk
Zulage zu vor beschriebener Unterkonstruktion für
Montageerschwernis
und Mehraufwand für Befestigung an altem Mauerwerk.

Der Wanduntergrund ist nicht nach DIN 18202,
Tabelle 3, Zeile 5, hergestellt.
Menge: 25,000 m2

**1.2.5 Akustikdämmung Filz**
Akustikdämmung Filz, mind. 20 mm
Akustikdämmung als Schall- / Dröhn-Schutz,
bestehend aus:  mineralfaserfreiem Akustikdämmmaterial
Dicke der Dämmplatten:  mind. 20 mm

Montage der Dämmplatten innerhalb der
Unterkonstruktion.
Gegen Abrutschen mit geeigneten
Absturzsicherungsmaßnahmen gesichert.
Eine dauerhafte Hinterlüftung muss gewährleistet sein.

Materialfabrikat / Typ sowie Materialdicke entsprechend
dem nachfolgend
geforderten Akustikprüfzeugnis.

Angebotenes Fabrikat/Typ:
'........................................'
  (vom Bieter einzutragen)

Angebotene Materialstärke:
'........................................'
  (vom Bieter einzutragen)
Menge: 250,000 m2

**1.2.6 Rieselschutzvlies**
Rieselschutzvlies
Vollflächige Überdeckung der vor beschriebenen
Unterkonstruktion mit
Rieselschutzvlies, Farbe schwarz, einschließlich
mechanischem Schutz.

Baustoffklasse: A2 (nicht brennbar) gemäß DIN 4102.
Materialstärke:  0,17 mm
Flächengewicht:  130 g/m²

Richtfabrikat / Typ:  Lantor SG 130

Angebotenes Fabrikat / Typ:
'........................................'
  (vom Bieter einzutragen)
Menge: 250,000 m2

**1.2.7 Birke-Multiplexplatten S/BB**
Birke-Multiplexplatten S/BB
Lieferung und Montage einer Wandverkleidung mit
Multiplex-Sperrholzplatten,
Holzart Birke, Verleimqualität AW 100.
Äußerste Deckfurnier-Lagen in der Güteklasse S/BB
(Schälfurnier)
nach SFS 2413 (Güteklasse für Finnische
Birkendeckfurniere).

Furnierrichtung Deckfurnier: längsfurniert (parallel
lange Plattenseite)

Abmessungen
Paneelbreite:  ca. 400 mm bis max. 2460 mm
Paneelhöhen: ca. 500 mm
Paneeldicke:  18 mm

Hergestellt in unterschiedlichen Breitenformaten,
abhängig von den
Lieferformaten, sowie von den bauseitigen Gegebenheiten
wie Anordnung
der Ausbauelemente, Hallenstützen, Fensterelementen,
etc..

Kanten umlaufend gefast.

Befestigung durch sichtbare Verschraubung
mit verzinkten Torx - Senkkopfschrauben,
Abmessung:  4,5 x 50 mm

Verlegerichtung:  horizontal
Fugenbreite:  < 8 mm
Oberflächenbehandlung lt. sep. Position

Für das Gesamtsystem Wandbekleidungsplatten, das heißt
Unterkonstruktion,
Trägerplatte, Furnier, Leim, einschließlich der
verwendeten Lackierung ist der
Nachweis zur Eignung für die Verwendung in Innenräumen
zu belegen.
Der Nachweis ist durch einen neutralen Prüfbericht
durch eines vom DIBT
(Deutsches Institut für Bautechnik) zugelassenen
Prüfinstitutes zu erbringen.

Grundlage zur Beurteilung sind die Zulassungsgrundsätze
zur gesundheitlichen
Bewertung von Bauprodukten in Innenräumen nach dem
AgBB-Bewertungsschema.

Anforderungen nach 28 Tagen:
TVOC:  < 1 mg/m³ Anforderung eingehalten?  Ja / Nein
............... Summe SVOC:  < 0,1 mg/m³  Anforderung
eingehalten?  Ja / Nein ...............
R-Wert:  < 1  Anforderung eingehalten?  Ja / Nein
...............

Summe VOC
ohne NIK:  < 0,1 mg/m³  Anforderung eingehalten?  Ja /
Nein ..............
Summe Kanzerogene:
  < 0,001 mg/m³ Anforderung eingehalten?  Ja / Nein
..............
Formaldehyd: < 0,120 mg/m³  Anforderung eingehalten?
Ja / Nein ..............

Prüfbericht-Nr.:
'........................................'

ausgestellt durch:
'........................................'

Der Nachweis zur Erfüllung der genannten Anforderungen
ist dem Angebot
beizulegen. Angebote ohne entsprechende Nachweise
werden aus der Wertung genommen.
Menge: 290,000 m2

**1.2.8 Zulage für Birke-Schälfurnier Qualität B/BB**
Zulage für Birke-Schälfurnier Qualität B/BB
Zulage zu vor beschriebener Wandverkleidung aus
Birke-Multiplexplatten,
für Deckfurnier-Lagen aus Birke-Schälfurnier.

Äußerste Deckfurnier-Lagen in der Güteklasse B/BB
(Schälfurnier)
nach SFS 2413 (Güteklasse für Finnische
Birkendeckfurniere).

Furnierrichtung Deckfurnier:  längsfurniert (parallel
lange Plattenseite)
Menge: 290,000 m2

**1.2.9 Perforation im Lochbild 3/8 mm**
Perforation im Lochbild 3/8 mm
Zulage zur vor beschriebenen Wandverkleidung, für
Herstellung von
Schallabsorptionspaneelen mittels Akustiklochung.

Perforation hergestellt als Akustik-Rundlochung
im Lochbild 3/8 mm.

Perforation der Lochbild-Struktur in geraden Reihen

Loch-Durchmesser:  3 mm
Loch-Abstand (horizontal):  8 mm
Loch-Abstand (vertikal):  8 mm
Rand-Abstand:  30-40 mm

Folgende akustische Mindesteigenschaften sind
gefordert, und müssen
durch einen akustischen Prüfbericht nachgewiesen
werden:

Bewerteter Schallabsorptionsgrad nach ISO 11654: Alpha
w > 0,60 (L)
Schallabsorberklasse C

-  Bewerteter Schallabsorptionsgrad gemäß Prüfbericht:
 Alpha w =  '........................................
(L)

- Bewertete Schallabsorberklasse:
'........................................'

- Prüfberichtnummer:
'........................................'

- Prüfberichtsdatum:
'........................................'

- Prüfinstitut:
'........................................'

Dem Angebot ist eine Kopie des Prüfberichtes
beizufügen.
Menge: 265,000 m2

**1.2.10 Zulage für Aussparung der Perforation**
Zulage für Aussparung der Perforation
Zulage zur vor beschriebener Perforation für Aussparung
der Lochung,
im Bereich von Muschelgriffen, Steckdosen,
Lichtschalter, etc.
Menge: 35,000 St

**1.2.11 Mehraufwand obere Wandbereiche**
Mehraufwand obere Wandbereiche
Zulage zu vor beschriebener Wandverkleidung und
Unterkonstruktion
für Montagearbeiten an den oberen Wandbereichen,
max. Arbeitshöhe ca. 2740 mm (OKRFB).
Menge: 1,000 psch

**1.2.12 Ballabrollbrett 150 mm 15° Neigung**
Ballabrollbrett 150 mm  15° Neigung
Ballabrollbrett als obere schräge Abdeckung der
Prallwandkonstruktion,
als Zulage der vor genannten Wandverkleidung.

Ballabrollbrett mit ca. 15° Neigung einbauen,
so dass keine Bälle darauf liegen bleiben.

Tiefe Abrollbrett:  150 mm

Leistung, bestehend aus:
- 1-lagiger Stahl- oder Massivholz-Unterkonstruktion
- Abrollbrett aus 18 mm dicken Multiplexplatten
  (analog der Wandverkleidung)
Menge: 33,000 m

**1.2.13 Ballabrollbrett 130 mm 15° Neigung**
Ballabrollbrett 130 mm 15° Neigung
Ballabrollbrett als obere schräge Abdeckung der
Prallwandkonstruktion,
als Zulage der vor genannten Wandverkleidung.

Ballabrollbrett mit ca. 15° Neigung einbauen,
so dass keine Bälle darauf liegen bleiben.

Tiefe Abrollbrett:  130 mm

Leistung, bestehend aus:
- 1-lagiger Stahl- oder Massivholz-Unterkonstruktion
- Abrollbrett aus 18 mm dicken Multiplexplatten
  (analog der Wandverkleidung)
Menge: 60,000 m

**1.2.14 Leibungsverkleidung Sprossenwandnischen 240 mm**
Leibungsverkleidung Sprossenwandnischen 240 mm
Leibungsverkleidung für seitliche Abdeckung der
Sportgerätenischen,
als Zulage zur vor genannten Wandverkleidung.

Leibungstiefe:  240 mm

Leistung, bestehend aus
- 1-lagiger Stahl- oder Massivholz-Unterkonstruktion
- Abdeckbrett aus einer 18 mm dicken Multiplexplatten
  (analog der Wandverkleidung)
Menge: 16,000 m

**1.2.15 Übergang gerundet**
Übergang gerundet
Zulage zur vor beschriebenen Leibungsverkleidung für
einen
gerundeten Übergang zur Holzverkleidung.

Außeneckkante im Radius von mind. 10 mm gerundet.
Menge: 16,000 m

**1.2.16 Sockel-Abschlussprofil, schwarz**
Sockel-Abschlussprofil, schwarz
Zulage für unteres Sockel-Abschlussprofil aus Material
der Wandverkleidung,
jedoch in schwarz lackierter Oberfläche.

Profilquerschnitt: ca. 92 x 19 mm,
Längskanten: gefast.
Oberflächenbehandlung:  schwarz lackiert

Hinweis:
Es ist eine separate Anfahrt für die Montage der
Sockelleiste, nach
Fertigstellung des Sportbodens notwendig.
Menge: 95,000 m

**1.2.17 Sockeldichtung**
Sockeldichtung
Zulage zu Sockelbrett für eine elastische
Bodenanschlussdichtung.
Die Dichtung muss alle Bodenbewegungen
schwallwasserdicht
ausgleichen.
Menge: 88,000 m

**1.2.18 Zulage Nischenausbildung Sprossenwände 4700 x 2600 mm**
Zulage Nischenausbildung Sprossenwände 4700 mm x 2600
mm
Zulage / Mehraufwand zu vor beschriebener
Unterkonstruktion und
Wandbekleidung für das Ausbilden von Nischen zur
Aufnahme von
wandmontierten Sprossenwänden.

Nischenabmessungen:  ca. 4700 x 2600 x 240 mm (B x H x
T)
Menge: 1,000 St

**1.2.19 Zulage Nischenausbildung Sprossenwände 2300 x 2600 mm**
Zulage Nischenausbildung Sprossenwände 2300 x 2600 mm
Zulage / Mehraufwand zu vor beschriebener
Unterkonstruktion und
Wandbekleidung für das Ausbilden von Nischen zur
Aufnahme von
wandmontierten Sprossenwänden.

Nischenabmessungen:  ca. 2300 x 2600 x 240 mm (B x H x
T)
Menge: 2,000 St

**1.2.20 Maschinenumrüstung, Formatänderung der Paneelhöhen**
Maschinenumrüstung, Formatänderung der Paneelhöhen
Zulage zu oben beschriebener Wandverkleidung aus
Plattenmaterial
für Maschinenumrüstung für andere Paneelhöhen.

Hinweis:
Die unterschiedlichen Paneellängen sind entsprechend
den Gegebenheiten
resultierend aus Hallenabmessungen, Anordnung der
Einbauelemente und
der maximalen Plattenformate einzuteilen.
Die unterschiedlichen Paneellängen werden nicht extra
vergütet.
Auch werden die Formatänderungen für Sockel,
Abrollbretter, Leibungsbretter,
etc. hier nicht extra vergütet, dies ist bereits in den
entsprechenden
Einzelpositionen zu berücksichtigen.
Menge: 2,000 St

**1.2.21 Ausklinkungen bei Paneelen**
Ausklinkungen bei Paneelen
Zulage zu Wandverkleidung für Herstellen von
Ausklinkungen der Paneel -
Verkleidungsplatten im Bereich der Ausbauelemente wie
Tor-, Tür- und
Fensteranlagen, etc.
Menge: 6,000 St

**1.2.22 Ausschnitte 0,10 m²**
Ausschnitte 0,10 m²
Zulage für Ausschnitte an Einbauten, wie Lichtschalter,
Steckdosen, etc.
bis zu einer Ausschnittgröße von 0,10 m².

Die Leistung umfasst
- Ausschnitte entlang der  Einbauten.
- Anarbeitung der Verkleidungspaneele mit gleichmäßiger
  Fugenausbildung.

Ausschnittgröße < 0,10 m²
Menge: 10,000 St

**1.2.23 Ausschnitte 0,25 m²**
Ausschnitte 0,25 m²
Ausschnitt wie vor, jedoch:

Ausschnittgröße < 0,25 m²
Menge: 2,000 St

**1.2.24 Ausschnitte 0,50 m²**
Ausschnitte 0,5 m²
Ausschnitt wie vor, jedoch:

Ausschnittgröße < 0,50 m²
Menge: 1,000 St

**1.2.25 Ausschnitte d 100 mm**
Ausschnitte d 100 mm
Ausschnitt wie vor, jedoch rund.

Ausschnittgröße Durchmesser <. 100 mm
Menge: 15,000 St

**1.2.26 Zulage Ausschnittverstärkung**
Zulage für Ausschnittverstärkung
Zulage für Ausschnittverstärkung mit hinterlegter
Montageplatte für
Hohlwanddosen, schwarz lackiert.
Menge: 1,000 St

**1.2.27 Oberflächenbehandlung mit wasserbasiertem Lack Farbton natur**
Oberflächenverkleidung mit wasserbasiertem Lack -
Farbton natur
Oberflächenbehandlung der beschriebenen
Wandbekleidungen,
Abrollbretter, Leibungsverkleidungen, etc., incl. aller
notwendigen
Holz- und Lackzwischenschliffe

mit Lack auf Wasserbasis,
Farbton: natur

Anforderungsprofil:
- Geeignet für mechanische Beanspruchung
- gute Chemiebeständigkeit
- gute Creme- und Fettbeständigkeit (CFB)
- Zulassung für Kinderspielzeug EN 71-3
- Speichel- und Schweißechtheit gemäß DIN 53160 Teil 1
und Teil 4
- Frei von löslichen Schwermetallen

Angebotenes Fabrikat / Typ:
'........................................'
  (vom Bieter einzutragen)
Menge: 290,000 m2

**1.2.28 Oberflächenbehandlung Plattenrückseite**
Oberflächenbehandlung Plattenrückseite
Oberflächenbehandlung der beschriebenen
Wandbekleidungen,
Abrollbretter, Leibungsverkleidungen, etc., auf der
Plattenrückseite,
mit demselben wasserbasiertem Lacksystem wie auf der
Frontseite.

Farbton:  natur

Die rückseitige Lackierung ist notwendig um erhöhte,
bzw. ungleichmäßige
Feuchtigkeitsaufnahme und somit Plattenverzug zu
verhindern.
Menge: 290,000 m2

**1.2.29 Zulage zu Oberflächenbehandlung für UV-Schutz**
Zulage zu Oberflächenbehandlung für UV-Schutz
Zulage zu vor beschriebener Oberflächenbehandlung für
zusätzliches
Aufbringen eines UV-Blockers, als UV-Schutz gegen
schnelles
Nachdunkeln / Vergilben des Holzes.
Der UV-Schutz ist entweder durch Aufbringen einer
Lichtschutzgrundierung,
oder durch Beimischen eines UV-Zusatzes in den Lack zu
erreichen.

Das System UV-Schutz muss zum oben beschriebenen
Lacksystem passen,
und mit dessen Hersteller abgestimmt sein.

Angebotenes System
(Grundierung oder Lackzusatz):
'........................................' (vom Bieter einzutragen)

Angebotenes Fabrikat / Typ:
'........................................' (vom Bieter einzutragen)
Menge: 290,000 m2

**1.2.30 Kantenbehandlung**
Kantenbehandlung
Zulage zu Oberflächenbehandlung für umlaufende
Kantenbearbeitung

Die Leistung umfasst:
- Feinschliff der Schnittkanten
- Oberflächenbehandlung aller Kanten der
Bekleidungspaneele
Menge: 1,000 psch

*Hinweis*
Ausbauelemente

#### 1.3 Regiearbeiten

**1.3.1 Vorarbeiterstunden einschl. aller Zuschläge**
Menge: 10,000 h

**1.3.2 Facharbeiterstunden einschl. aller Zuschläge**
Menge: 10,000 h

**1.3.3 Bauhelferstunden einschl. aller Zuschläge**
Menge: 10,000 h
